# Rahmenvertrag für die Baumpflege in den Gemeinden Wiesenaue, Mühlenberge, Pessin und Retzow (Los 2)
Angebotsaufforderung (GAEB DA XML 3.3, DA83)
Projekt: Baumpflegerahmenvertrag Gemeinden Wiesenaue Mühlenberge Pess
Währung: EUR
Vergabeart: Öffentliche Ausschreibung
Eröffnung: 10.08.2026 14:00:00
Ende der Zuschlagsfrist: 21.08.2026
Abgabeort: Amt Friesack  Bauamt  Marktstraße 22 14662 Friesack
Ausführungsbeginn: 01.10.2026
Ausführungsende: 30.09.2030
Auftraggeber: Die Gemeinden Wiesenaue, Mühlenberge, Pe, vertreten durch das Amt Friesack, Marktstraße 22, 14662 Friesack
Erstellt mit: AVAPLAN, AVAPLAN win64bit 26.1.0.4335, 16.07.2026

## Zusätzlicher Text
Vorbemerkungen zum Leistungsverzeichnis

Rahmenvertrag für Zeitvertragsarbeiten Baumpflegearbeiten in den Gemeinden Wiesenaue, Mühlenberge, Pessin & Retzow

im Straßenbereich, in Grünanlagen, in Parkanlagen, entlang von Feld- und Wanderwegen,
in Kindergärten, auf Friedhöfen, auf Sportplätzen und auf eigene Liegenschaften der Gemeinden

## Zusätzlicher Text
Vorbemerkungen, Baubeschreibung, Zusätzliche technische Vertragsbedingungen  ZTV

1  Angaben zur Ausführung

1.1  Auszuführende Leistungen
Die dem Amtsgebiet zugehörigen Gemeinden Wiesenaue, Mühlenberge, Pessin und Retzow, vertreten durch das Amt Friesack sind für die Verkehrssicherheit des Baumbestandes an öffentlichen Gemeindestraßen und kommunalen Liegeschaften verantwortlich. Zur langfristen Sicherung des Baumbestandes und zur Herstellung der Verkehrssicherheit sollen durch eine Fachfirma qualifizierte Baumpflege- und Baumfällarbeiten auf Basis eines Rahmenvertrags mit einer Vertragsdauer von 4 Jahren durchgeführt werden. Dazu zählen stark eingreifende Schnittmaßnahmen als auch wiederkehrende Form- und Pflegeschnitte an Bäumen sämtlicher Altersgruppen.

1.2  Allgemeinde Angaben zum Baumbestand in den Gemeinden Wiesenaue, Mühlenberge, Pessin und Retzow
Die oben bezeichneten Gemeinden haben zusammen ca. 6.926 Einzelbäume und 19 ha waldähnliche Arealflächen, welche öffentlich zugänglich sind und teilweise auch auf kommunale Liegenschaften z.B. Kitas und Schulen befinden.

Zuletzt wurde der Baumbestand im belaubten Zustand im Sommerhalbjahr 2026 einzeln kontrolliert. Die zu pflegenden oder zu fällenden Bäume befinden sich überwiegend in der Reife- und Alterungsphase.
Ein Großteil der Bäume ist in einem mittelstark geschädigten Zustand, vereinzelt sehr stark geschädigt. Teilweise sind die Bäume mit Efeu bewachsen. Die Vitalität ist im Mittel gut. Insbesondere die geschädigten Bäume weisen Habitate für die Fauna (besonders für Avifauna und Fledermäuse) auf, der Bewuchs mit Efeu fungiert als Bienen- und Vogelnährgehölz.

Die Haupt-/Leitbaumarten sind Linde, Ahorn, Kastanie, Robinie, Eichen, Eschen sowie Hainbuchen, Baumhasel und Zieräpfel vorhanden.

1.3  Beschreibung der örtlichen Verhältnisse
Die zu bearbeitenden Bäume und Gehölze befinden sich im gesamten Gemeindegebiet verteilt. Eine kleiner Teil der Pflegemaßnahmen ist mit Seilklettertechnik zu bearbeiten. Es ist damit zu rechnen, dass sich teilweise Maßnahmen an nur einem Baum pro Ort oder Straße erforderlich werden.

Die Bäume sind auf Totholz, Kroneneinkürzungen, Kronenregeneration und Kappungen nach Vorgabe des AG/ BÜ zu schneiden.

Hinsichtlich der Standorte können folgende Erschwernisse auftreten:

- Der Baumbestand steht im Bereich öffentlicher Verkehrsanlagen.
- Die Bäume stehen in der Nähe von Gebäuden, Mauern, Wegrandbegrenzungen o. ä. bzw. überragen diese teilweise.
- Die Bäume stehen in waldartigem Bestand/ Arealen.
- Die Bäume stehen in Wiesen- und Hanglagen.
- Die Bäume stehen in Parkanlagen.
- Die Bäume stehen in Gewässernähe.
- Die Bäume stehen im Bereich von Erholungs-, Sport-, und Spielplätzen.
- Die Bäume stehen im Bereich von Friedhöfen und Kindertageseinrichtungen.

Bei Nässe und feuchten Böden ist eine Befahrung der Wiesen-, Frei- und Waldflächen nicht zulässig, bei den Wegen ist besondere Vorsicht geboten, diese dürfen nach Regenfällen nicht befahren werden.
Zum Bodenschutz sind die Fahrzeugabstützungen großflächig zu unterlegen.
Etwaige Schäden an den Oberflächen der Wege-, Wiesen-, Frei- und Waldflächen sind umgehend nach Abschluss der Arbeiten zu beheben und werden nicht gesondert vergütet. Zu fällende Bäume können aufgrund der Empfindlichkeit der Oberflächen und dem Schutz angrenzender Vegetation nicht frei fallen. Somit müssen alle Bäume stückweise in der für die jeweilige Situation geeigneten Länge sektionsweise abgetragen werden.
Der Einsatz eines Harvesters oder Fällkrans ist aufgrund der örtlichen Gegebenheiten nur auf den dafür zugelassenen Straßen und Wegen erlaubt. Arbeiten auf dem Friedhof sind aufgrund von Baumgrabstellen und nah anliegenden Grabstätten auch großenteils nur mit Seilklettertechnik möglich. Eine Absprache mit der Friedhofsverwaltung ist zu jedem Auftrag notwendig.
Um die örtlichen Gegebenheiten einzuschätzen, ist ein Vororttermin angeraten. Bei der Durchführung der Arbeiten ist der jeweilige Gefahrenbereich wirksam abzusperren und zu sichern sowie unverzüglich nach Abschluss der Arbeiten zu beräumen.
Sämtliche Kosten für das Einrichten und Beräumen der Baustelle sowie alle damit verbundenen notwendigen Arbeiten sind gemäß ATV DIN 18299 Nebenleistungen und entsprechend in die Einheitspreise mit einzukalkulieren. Das Verblasen oder das seitliche Ablagern von Häcksel- und/oder Schnittgut auf Straßen-, Wege-, Wiesen-, Frei- und waldartigen Flächen ist nicht zulässig. Das Material ist täglich vollständig von
der Baustelle zu entfernen. Das Verbrennen von Schnittgut auf der Baustelle und den angrenzenden Flächen ist nicht zulässig.

1.4  Erläuterung des Leistungsumfang/ Beauftragung von Einzelaufträgen (Leistungsabruf)

Grundlage für den Leistungsabruf aus dem Rahmenvertrag sind nachfolgende Mengenansätze, die auf Basis der letzten umfassenden Baumkontrolle (Stand September 2024) ermittelt wurden.

Insgesamt teilt sich der Leistungsumfang in 3 große Blöcke auf:

Titel 1. Allgemeine Leistungen:

- Verkehrssicherung nach RSA 21
- Mehraufwandsentschädigung bei Einzelbaumaufträgen
- Mehraufwandsentschädigung bei Unvorhersehbarkeiten

Titel 2.- 4. Regelmäßig wiederkehrende Schnittmaßnahmen pro Jahr:

- ca. 60 - 80 Fällungen bzw. Absetzen auf Hochstubben einschließlich der Entsorgung des
Schnittgutes und Schlagabraums (Titel 2)
- ca. 300 - 350 Kronenpflege- und Totholzmaßnahmen (Titel 3)
- ca. 100 Form- und Kopfbaumschnitte, teilweise alle zwei Jahre (Titel 3.08)
- ca. 80 sonstige Pflegeschnitte wie Freischneidungen, Lichtraumprofil und Stamm- und Stockaustriebe
- tägliche Beseitigung des anfallenden Holzes

Titel 4.- 8. Besondere Leistungen und Sonstiges (vereinzelt nach Bedarf)

- Einbau von Kronensicherungen
- Behandlung von Wunden
- Stubbenfräsen
- Baumfremden Bewuchs entfernen
- Schädlingsbekämpfung EPS (mechanisch/ chemisch)
- Stundenlohnarbeiten

Im Rahmen des Jahresvertrages werden immer nur Teilleistungen entsprechend des Bedarfes, der nach der Baumkontrolle dokumentiert wird, abgerufen.  Der AG wird die notwendigen Maßnahmen nach Möglichkeit bündeln und als "Paket" zur Abarbeitung an den AN geben.
Die Arbeiten sind nach schriftlichem Einzelauftrag (dazu zählt auch per E-Mail) spätestens innerhalb von 14 Tagen zu beginnen.
Für die zügige Durchführung der Leistungen stellt der Auftragnehmer (AN) geeignete Geräte und Maschinen sowie ausreichend qualifiziertes Personal zur Verfügung (vgl. 1.6, 1.7).

Einzelaufträge können zwischen 50 bis 300 Maßnahmen umfassen, die sich über das gesamte Gebiet der beiden Gemeinden erstrecken.
Ein Auftrag ist, abhängig von der Anzahl und der Priorität der Maßnahmen, innerhalb von max. 5 - 8 Wochen abzuschließen. Im Einzelfall kann der Auftraggeber längere Ausführungszeiten festlegen.
Die Abrufe der Arbeiten finden schwerpunktmäßig zu 60 - 70 % des Gesamtvolumen im Januar/ Februar und Oktober bis Dezember eines jeden Jahres statt. Außerhalb dieser Zeiten werden Einzelaufträge bis maximal
30 % - 40 % der anfallenden Gesamtarbeiten erteilt.
In dringenden Fällen kann ein Auftrag auch ohne schriftlichen Abruf erteilt werden. Der schriftliche Auftrag wird hierfür im Nachgang niedergeschrieben. Abrufe zu dringenden Ausnahmefällen sind innerhalb von zwei Kalendertagen zu erledigen und abzuschließen. Dringende Ausnahmefälle sind z.B. die Beseitigung von Gefahrenstellen, Sturmschäden, Gefahrenbaumfällungen und Baumschnittmaßnahmen zur Gefahrenbeseitigung. Bei Fällungen von Bäumen sind die Baumplaketten dem AG zu übergeben.
Die Fertigstellung eines Einzelauftrages ist schriftlich (z. B. per Mail) mit einem vorzulegenden Abnahmeprotokoll, sowie den entsprechenden Baumnummern anzuzeigen. Jede fertiggestellte Maßnahme  Einzelauftrag) bedarf einer schriftlichen Abnahme.

1.5  Jährliches Abrufvolumen

Die oben beschriebenen Leistungen sollen mithilfe des beigefügten Rahmenleistungsverzeichnis Los 2 - Baumpflegerahmenvertrag Wiesenaue Mühlenberge Pessin & Retzow auf Basis von Einzelaufträgen bzw. Abrufen abgerechnet werden.
Die Rahmenvereinbarung hat ein jährliches Maximalabrufvolumen von 46.000 € für die Gemeinde Mühlenberge, 37.000 € für die Gemeinde Wiesenaue, 21.500 € für die Gemeinde Pessin und 19.000 € für die Gemeinde Retzow. Die angegebenen Höchstgrenzen sind maximale Gesamtmengen für den Dienstleistungszeitraum von einem Jahr, Vorraussetzung für den Maximalumfang sind die zur Verfügung stehenden Mittel pro beschlossenen Haushaltsjahr. Sie dienen als Orientierungsgrundlage auf der Basis der vorherigen Bedarfe für den Bieter. Der Auftraggeber verpflichtet sich nicht, die angegebenen Mengen tatsächlich abzurufen. Bei Über- und Unterschreitungen der angegebenen Mengen gelten die Einheitspreise über den gesamten Vertragszeitraum als vereinbart.

1.6  Fachliche Qualifikation des AN
Der sachliche Geltungsbereich für baumpflegerische Maßnahmen ergibt sich aus der aktuell gültigen Fassung der ZTV-Baumpflege.
Jeder zu Baumpflegearbeiten eingesetzte schnittführende Mitarbeiter des AN muss über die Mindestqualifikation FFL verfügen. Die Projektleitung des AN muss über die Mindestqualifizierung European Tree Worker oder Fachagrarwirt für Baumpflege verfügen. Ein Nachweis der Qualifikation ist dem AG vorab schriftlich nachzuweisen. Bei Änderung der eingesetzten Mitarbeiter ist der AG über die Qualifikation in Kenntnis zu setzen.

1.7  Technische Mindestausrüstung des AN
Für die Umsetzung der Maßnahmen stehen dem AN mindestens folgende Kapazitäten und Technik im Firmenbestand zur Verfügung: 2 Stück SKT-B Kletterer, 2x Hubbühnen mit mind. 23 m Arbeitshöhe, 1 x
Hubarbeitsbühne mit mind. 30 m Arbeitshöhe, 2 Holzhäcksler mit Ladefahrzeug und ein LKW (min. 18 t) mit Ladegreifer, sowie diverse Kleingeräte, wie Raupenhäcksler und Raupenlader. Weiter ist eine Stubbenfräse mit mind. 50 cm Frästiefe vorzuhalten.

1.8  Grundlagen, Aufnahme der Arbeiten
Eine langfristige Sicherung des Baumbestandes und zur Wiederherstellung der Verkehrssicherheit soll durch eine Fachfirma qualifizierte Baumpflegearbeiten und Baumfällarbeiten durchgeführt werden. Diese Arbeiten sind auf den öffentlichen Straßen, den öffentlich zugänglichen Grundstücken, Friedhöfen, Grünflächen und Parks, den Kitas und Schulen, Festplätzen und im Eigentum der Gemeinden Friesack und Paulinenaue befindlichen
Grundstücken stattfinden.
Der Zugang zu den Bäumen erfolgt i.d.R. über die öffentlichen Straßen. Die Ausnahmen sind unter Pkt. 1.3 aufgeführt.
Der Einsatz von Arbeitsmaschinen ist bedingt durch die örtlichen Gegebenheiten eingeschränkt. Eine Begehung vor Beginn der Arbeiten ist ratsam und notwendig.
Grundlage des Leistungsverzeichnisses bildet die ZTV- Baumpflege in der aktuellen Fassung (2017) und die VOB/B. Vom AN sind die zusätzlichen technischen Vertragsbedingungen und Richtlinien zur Baumpflege, veröffentlicht durch die Forschungsgesellschaft Landschaftsentwicklung Landschaftsbau e.V. Bonn
(FLL: ZTV Baumpflege in der aktuellen Fassung) zu berücksichtigen. Diese werden Vertragsbestandteil.
Die anzubietenden Preise verstehen sich für eine vollständige Leistung. Hilfsmittel, die in der Leistungsbeschreibung nicht ausdrücklich erwähnt sind, aber zur Ausführung der Leistung erforderlich werden, sind in die Einheitspreise einzukalkulieren. Es ist immer eine vollständige Leistung anzubieten.
Der Auftragnehmer trägt allein die Haftung gegenüber Dritten für von ihm verursachte Schäden. Erforderliche Baustellensicherung, Absperrung oder Sicherheitsleistungen sind durch den Auftragnehmer sicherzustellen. Die
Kosten sind im Einheitspreis einzukalkulieren. Die Ergebnisse der diesjährigen Baumkontrolle sollen ab September 2026 vorliegen. Die letzten Baumpflegearbeiten wurden bis April 2026 ausgeführt.

Vor Aufnahme der Arbeiten ist zur Vorbereitung der ersten Maßnahme in der ersten Woche nach Auftrag ein Anlaufgespräch beim Auftraggeber durchzuführen. Der Termin wird gesondert vereinbart.

Zur eindeutigen Zuordnung und Auffindbarkeit der Bäume erhält der Bieter Baumlisten mit Beschreibung der durchzuführenden Schnittmaßnahmen unterteilt für die Bereiche Gemeindestraße, öffentliche Grünflächen/ Parks, Friedhöfe, Spielplätze sowie waldähnliche Arealflächen.
Hieraus können Sie den genauen Standort, den Stammumfang, den Kronendurchmesser, die Höhe, die Baumart, die Plakettennummer, die Maßnahmen und evtl. zusätzliche Bemerkungen entnehmen.
1.9  Arbeitsverfahren, Schnittmaßnahmen
Die Wahl technologischer Vorgänge bleibt dem Auftragnehmer überlassen. Das Arbeitsverfahren ist so zu wählen, dass Schäden am Baum, im Wurzelbereich und Baumumfeld vermieden werden. Beim Einsatz von Hubarbeitsbühnen sind Schäden in der Krone und Bodenverdichtung sowie Verletzungen von Wurzeln zu vermeiden. Es sind grundsätzlich Lastverteilungen unter Abstützungen zu verwenden.
Bei Anwendung von Seilklettertechnik sind Kambiumschoner zu verwenden. Die Verwendung von Steigeisen ist unzulässig. Die Schnittmaßnahmen richten sich nach der ZTV  Baumpflege. Danach sind Schnitte so zu führen, dass der Astring erhalten bleibt und der obere Punkt der Schnittlinie außerhalb des / der in der Gabelung verlaufenden Rindengrates / Rindenleiste liegt. Motorbetriebene Hochentaster dürfen nicht verwendet werden. Motorsägen dürfen nur zum Schneiden von Ästen ab Grobaststärke verwendet werden. Die Schnittflächen müssen glatt und sauber sein; ein Ausfransen oder Quetschen der Rinde und des Kambiums ist zu vermeiden.
Gemäß ZTV_ Baumpflege sind die Arbeiten (das Leistungsverzeichnis) in schonende Form- und Pflegeschnitte und in stark eingreifende Schnittmaßnahmen unterteilt. Jede Baustelle ist sauber und in einem besenreinen Zustand zu hinterlassen, d.h. Frässpäne, Motorsägespäne, Äste und Laub usw. sind zusammen zu fegen und zu entsorgen.
Die Aufnahme und Entsorgung von Schnitt- oder Fräsgut, sowie die Beräumung von Stämmen und Äste hat mindestens am darauffolgenden Arbeitstag und kostenlos durch den AN zu erfolgen. Sofern eine kurzfristige Lagerung am Standort erforderlich ist, hat diese so zu erfolgen, dass die Sicherheit und die Leichtigkeit des Verkehrs jederzeit und für alle Verkehrsteilnehmer gegeben sind. Andernfalls ist das Material sofort nach Beendigung der Arbeiten abzufahren. Bei Temperaturen unter - 5°C sind Baumpflegearbeiten nicht zulässig.
Bei Unklarheiten und/oder Zweifel ist der Auftraggeber zu kontaktieren und zu informieren. Für Schäden und Mängel durch Eigenentscheidungen des Auftragnehmers haftet dieser in vollem Umfang. Alle Arbeiten sind
grundsätzlich so auszuführen, dass Belästigungen durch Lärm und Staub auf das unvermeidbare Maß reduziert werden.

1.10  Sicherung der Baustelle, Arbeitssicherheit
Bei Arbeiten auf öffentlichen Straßen sind Absperrungen und besondere Regelungen nach Verkehrsrechtlicher Anordnung einzurichten und vorzuhalten. Sperrungen von Straßen haben nur kurzzeitig und durch Bodenpersonal wirksam abgesichert zu erfolgen. Der Zugang der Straßen und den Zufahrten muss zu jedem Zeitpunkt gewährleistet werden. Sperrungen von Straßen haben nur kurzzeitig und durch geschultes Personal wirksam abgesichert zu erfolgen. Gefahrenbereiche sind vor Durchführung der Arbeiten wirksam abzusperren und zu sichern. Nach Abschluss der Arbeiten ist die Baustelle unverzüglich zu beräumen. Das Verblasen oder das seitliche Ablagern von Häcksel- und / oder Schnittgut auf Straßen, begleitenden Grünflächen, Wegen-, Wiesen oder anderen Flächen ist nicht zulässig. Das Material ist täglich vollständig von der Baustelle zu entfernen.
Der AN hat während der üblichen Bürozeiten zwischen 08:00 - 16:00 Uhr erreichbar zu sein. Für Notfälle ist dem AG eine Telefonnummer zur Verfügung zu stellen, bei der bis 18 Uhr die Erreichbarkeit gegeben ist.

Für die Arbeitssicherheit ist der AN verantwortlich. Der AN ist für die Sicherheit auf der Baustelle auch gem. Straßenverkehrsordnung verantwortlich. Maßnahmen zur Verkehrssicherung sind entsprechend vor Beginn der Arbeiten bei der unteren Straßenverkehrsbehörde Landkreis Havelland Dezernat IV / SG 32.3 - Straßenverkehr, Goethestraße 59/60 in 14641 Nauen zu melden und genehmigen zu lassen. Bitte beachten Sie, dass alle Kosten für die Absperrungen gegenüber dem fließenden Verkehr sowie das Einholen von verkehrsrechtlichen Anordnungen in Ihren Festpreisen Berücksichtigung finden.

1.11  Abnahme der Leistungen, Rechnungslegung
Innerhalb einer Frist von max. 14 Tagen soll die förmliche Abnahme mit einer gemeinsamen Begehung erfolgen. Hierfür sind vom AN die Dokumentation (Aufmaß, Bautagesberichte, Pflegeprotokolle, etc.) vorzulegen. Wird durch den AG innerhalb dieser Frist kein Einspruch bzw. Mängelanzeige erhoben, die Abnahme ohne Begehung erteilt oder auf eine Abnahme verzichtet, kann vom AN die Rechnung für den Einzelauftrag beim AG eingereicht werden. Es erfolgt keine Rechnungsprüfung durch den AG ohne erfolgreiche Abnahme.
Die Leistungen werden ausschließlich vom Auftragnehmer erbracht. Nachunternehmen werden nicht eingesetzt.

WICHTIGER  ABRECHNUNGSHINWEIS:

Die Leistungen sind getrennt nach Gemeinde und Kostengruppen (Gemeindestraßen, Grünflächen, Friedhöfe, KITA, Schlosspark etc.) abzurechnen. Die Zuordnung innerhalb der Abrechnung orientiert sich anhand der erstellten Baumlisten des AG.
Aufgrund haushälterischer Bestimmungen erfolgt die Maßnahmendurchführung stufenweise ebenso die Abrechnung. Es wird im Zuge der Auftragserteilung das Leistungsvolumen der Baumpflegearbeiten für 2026 festgelegt und erst im Jahr 2027 das nächste Abrufvolumen beauftragt.
Ein Anspruch auf Vergütung besteht erst nach gesicherter Finanzierbarkeit und erfolgter Beauftragung durch den AG.

1.12  Gleichzeitig laufende Baumaßnahmen in der Gemeinde
Bei gleichzeitig laufenden Arbeiten anderer Unternehmen im Auftrag Dritter bzw. der Gemeinde Birkenwerder ist die Koordination mit dem AG vorzusehen.

1.13  Maschinen, Arbeitsplätze, Lagerflächen
Der Einsatz von Arbeitsmaschinen ist teilweise bedingt durch die örtlichen Gegebenheiten wie z. B. auf Friedhöfen, Parkanlagen und Kindertagesstätten eingeschränkt. Dort sind die Wege teilweise stark geschwungen, wassergebunden und in Bezug auf die Fahrzeuggröße (bis 3,25 m Höhe / 2 m Breite) und Gewicht (bis 3,5 to Gesamtgewicht) nur eingeschränkt befahrbar, Für die Baustelleneinrichtung kann der AG nur die im Auftrag unmittelbaren Arbeitsflächen zur Verfügung stellen. Lager- oder Abstellflächen stehen nicht zur Verfügung bzw. sind nur auf gesonderte Absprache mit dem AG möglich.

2.  Umwelt- und Artenschutzrechtliche Vorgaben
Eventuell vorhandene Tierhabitate dürfen weder gestört, gefährdet oder beseitigt werden. Arbeiten in diesen Bereichen sind mit dem AG abzustimmen. Treten Konflikte im Zusammenhang mit dem § 39 und § 44 Bundesnaturschutzgesetz auf sind die Arbeiten vorerst einzustellen und mit dem AG weitere Schritte bzw. Vorgehensweise abzustimmen.
Sollte ein Verdacht auf vorhandene Tierhabitate bestehen ist durch den Baumpfleger dies mit geeigneten Mitteln zu prüfen. Zum Schutz von Bäumen, Sträuchern und anderen Gewächsen im Bereich von Baustellen sind die Vorgaben der DIN 18920 und der RSBB zwingend zu berücksichtigen. Eine gesonderte Vergütung diesbezüglich erfolgt nicht. Zum Schutz der Umwelt, der Landschaft und Gewässer sind Beeinträchtigung auf durch Arbeiten auf das unvermeidbare Maß zu beschränken. Eine Verschmutzung, Verunreinigung von Böden und Gewässern ist nicht zulässig.

3.  Zu beachtende Vorschriften und Ausschreibungsunterlagen

Für die Ausführung der Arbeiten sind unter anderem folgende Vorschriften und Bestimmungen bindend: Bestimmungen der Arbeitssicherheit, alle einschlägigen DIN-Normen und Herstellerrichtlinien, Fachspezifische Richtlinien, die Unfallverhütungsvorschriften, die sonstigen maßgeblichen gesetzlichen und behördlichen Vorschriften und Bestimmungen.
Die Baustellensicherung erfolgt durch den AN. Die Baustellensicherung ist vom AN permanent zu prüfen und zu
unterhalten. Für entstandene Schäden durch mangelnde Bausicherung haftet der AN in vollem Umfang.

Bei der Ausführung von Objekten der Öffentlichen Hand sind besonders zu beachten:

GUV-V A 1 - Allgemeine Vorschriften
GUV-V C 22  Bauarbeiten
ArbStättV - Verordnung über Arbeitsstätten, insbes. Anhang Nr. 2.1:
Schutz gegen Absturz und herabfallende Gegenstände und Anhang Nr. 5.2:
Zusätzliche Anforderungen an Baustellen

Weitere Bestimmungen, die Grundlagen für die Leistungserbringung sind:
-  Die Ausführung der Arbeiten richtet sich nach den Beschreibungen der
ZTV-Baumpflege Ausgabe 2017, bzw. die aktuelle Fassung
-  Die jeweils gültige Baumschutzsatzung bzw. Gehölzschutzsatzung der
Gemeinde Paulinenaue und Stadt Friesack
-  Brandenburgische Naturschutzgesetz (BbgNatSchG) und
Bundesnaturschutzgesetz (BNatSchG)
-  Die allgemeinen Bedingungen für Aufbrüche in den Straßen im Amt Friesack
-  Richtlinien für die Sicherung von Arbeitsstellen an Straßen (RAS) und
die ZTV- für Sicherungsarbeiten an Arbeitsstellen an Straßen (ZTV-SA),
-  RSBB- Richtlinie zum Schutz von Bäumen und Vegetationsbeständen bei
Baumaßnahmen
-  Die Friedhofssatzung der Stadt Friesack in der jeweils gültigen Fassung

Die vorgenannten Unterlagen sind online auf den entsprechenden Seiten einzusehen.

## Rahmenvertrag Baumpflege Wiesenaue, Mühlenberge, Pessin & Re
Datum: 16.07.2026
EP-Anteile: Löhne; Stoffe; Geräte; Sonstige

### Abschnitt 1 Allgemeine Leistungen

#### Titel 1.1 Verkehrssicherung

**Ausführungsbeschreibung 1 Ausführungsbeschreibung**
Der VAO widersprechende Festbeschilderung ist außer Kraft zu setzen
und nach Abschluss der Arbeiten wieder herzustellen.

Eine Verkehrsrechtliche Anordnung ist für den gesamten Vertragszeitraum bzw. je Leistungsjahr einmalig bei der unteren Verkehrsbehörde zu beantragen.

**1.1.10 Einholung der VAO**
Einholen der erforderlichen verkehrsrechtlichen Genehmigung und Anordnung nach StVO für verkehrsbeeinflussende Maßnahmen für den Vertragszeitraum. Die Gebühren werden nicht gesondert vergütet.
Menge: 1,000 St

**1.1.20 Verkehrssicherung kürzerer Dauer durchführen bei Tageslicht**
*** Pauschalposition
Verkehrssicherung an Arbeitsstellen von kürzerer Dauer betriebsfertig aufbauen, vorhalten, warten, instand setzen, betreiben und abbauen. Vorübergehende Verkehrssicherungsmaßnahmen durchführen.
Nach RSA, Regelplan 'B IV / 1 angepasst oder nach Verkehrszeichenplan unter Berücksichtigung der ASR 5.2. Sämtliche Aufwendungen zur Verkehrssicherung (Regelplan) werden nur einmalig auf die jeweiligen Länge (Regelplanlänge) und Straßenseite der Verkehrsführung vergütet, unabhängig von der Anzahl der Arbeitsgänge und der Technologie '
Für '50m Arbeitsstelle als Wanderbaustelle innerhalb
der Verkehrsführung von 200- 500m'
Bei Tageslicht.
Menge: 1,000 psch

#### Titel 1.2 Mehraufwand bei Einzelbaumaufträgen und Unvorhersehbarkeiten

**1.2.10 Mehraufwandsvergütung bei unvorhersehbare Ereignissen**
*** Pauschalposition
Vergütung für den zusätzlichen Organisationsaufwand bei Einsätzen aufgrund von
unvorhersehbaren Ereignissen wie z.B. Orkan zu den Entschädigungssatz für
den nächsten Arbeitstag.
Menge: 1,000 psch

**1.2.20 Mehraufwandsvergütung bei ungeplanten Einzelbaumaufträgen**
Vergütung für den zusätzlichen Organisationsaufwand bei Einsätzen, wo nur einzelne Maßnahmen an einem Baum beauftragt werden z.B. durch Vorabkontrolle/ Aufsuchen des Baumes sowie Maßnahmenabstimmung und/ oder Klärung mit AG.
Menge: 1,000 St

### Abschnitt 2 Fällen von Bäumen

*Hinweis*
Ausführungsbeschreibung zu Titel 2.01 - 2.04:

Baum ist auf Habitatsstrukturen und Besatz zu überprüfen und zu dokumentieren.

Baum nach ZTV Baumpflege fachgerecht mit Hubsteiger sektionsweise von oben nach unten absetzen und anfallendes Schnittgut komplett entsorgen.

Regelungen zur Absicherung im Bereich im öffentlichen Verkehr sind selbständig und eigenverantwortlich zu treffen und umzusetzen, so dass keine Gefahren für Personen und Güter entstehen.Das Herabfallenlassen von Baumteilen ist prinzipiell untersagt.

Bodennahen Schnitt ausführen. Schnittstelle höchstens 15 cm über dem Gelände. Anschließendes Stubben fräsen ist nur bei Bedarf bzw. auf gesondertes Verlangen des AG mit auszuführen und wird gesondert abgerechnet (Zulagepositionen s.u.).

Gruppierung zur Abrechnung nach Baumhöhe und
Stammumfang bei ca. 1,3m gemessen - je Stück Baum

#### Titel 2.1 Baum fällen - Baumhöhe bis 10 m

**2.1.10 Umfang bis 29 cm**
Baum fällen, Baumhöhe bis 10 m Umfang bis 29 cm
Menge: 1,000

**2.1.20 Umfang 30 bis 59 cm**
Baum fällen, Baumhöhe bis 10 m, Umfang 30 bis 59 cm
Menge: 1,000 St

**2.1.30 Umfang 60 bis 89 cm**
Baum fällen, Baumhöhe bis 10 m Umfang 60 bis 89 cm
Menge: 1,000 St

**2.1.40 Umfang 90 bis 119 cm**
Baum fällen, Baumhöhe bis 10 m Umfang 90 bis 119 cm
Menge: 1,000 St

**2.1.50 Umfang 120 bis 149 cm**
Baum fällen, Baumhöhe bis 10 m Umfang 120 bis 149 cm
Menge: 1,000 St

**2.1.60 Umfang 150 bis 179 cm**
Baum fällen, Baumhöhe bis 10 m Umfang 120 bis 149 cm
Menge: 1,000 St

**2.1.70 Umfang 180 bis 219 cm**
Baum fällen, Baumhöhe bis 10 m Umfang 180 bis 219 cm
Menge: 1,000 St

#### Titel 2.2 Baum fällen - Baumhöhe bis 20m

**2.2.10 Umfang 60 bis 89 cm**
Baum fällen, Baumhöhe bis 20m Umfang 60 bis 89 cm
Menge: 1,000 St

**2.2.20 Umfang 90 bis 119 cm**
Baum fällen, Baumhöhe bis 20m Umfang 90 bis 119 cm
Menge: 1,000 St

**2.2.30 Umfang 120 bis 149 cm**
Baum fällen, Baumhöhe bis 20m Umfang 120 bis 149 cm
Menge: 1,000 St

**2.2.40 Umfang 150 bis 179 cm**
Baum fällen, Baumhöhe bis 20m Umfang 120 bis 149 cm
Menge: 1,000 St

**2.2.50 Umfang 180 bis 219 cm**
Baum fällen, Baumhöhe bis 20m Umfang 180 bis 219 cm
Menge: 1,000 St

**2.2.60 Umfang 220 bis 259 cm**
Baum fällen, Baumhöhe bis 20m Umfang 220 bis 259 cm
Menge: 1,000 St

**2.2.70 Umfang > 260 cm**
Baum fällen, Baumhöhe bis 20m Umfang > 260 cm
Menge: 1,000 St

#### Titel 2.3 Baum fällen - Baumhöhe bis 30m

**2.3.10 Umfang 90 bis 119 cm**
Baum fällen, Baumhöhe bis 30m Umfang 90 bis 119 cm
Menge: 1,000 St

**2.3.20 Umfang 120 bis 149 cm**
Baum fällen, Baumhöhe bis 30m Umfang 120 bis 149 cm
Menge: 1,000 St

**2.3.30 Umfang 150 bis 179 cm**
Baum fällen, Baumhöhe bis 30m Umfang 120 bis 149 cm
Menge: 1,000 St

**2.3.40 Umfang 180 bis 219 cm**
Baum fällen, Baumhöhe bis 30m Umfang 180 bis 219 cm
Menge: 1,000 St

**2.3.50 Umfang 220 bis 259 cm**
Baum fällen, Baumhöhe bis 30m Umfang 220 bis 259 cm
Menge: 1,000 St

**2.3.60 Umfang > 260 cm**
Baum fällen, Baumhöhe bis 30m Umfang > 260 cm
Menge: 1,000 St

#### Titel 2.4 Baum fällen - Baumhöhe > 30m

**2.4.10 Umfang 120 bis 149 cm**
Baum fällen, Baumhöhe > 30m Umfang 120 bis 149 cm
Menge: 1,000 St

**2.4.20 Umfang 150 bis 179 cm**
Baum fällen, Baumhöhe > 30m Umfang 120 bis 149 cm
Menge: 1,000 St

**2.4.30 Umfang 180 bis 219 cm**
Baum fällen, Baumhöhe > 30m Umfang 180 bis 219 cm
Menge: 1,000 St

**2.4.40 Umfang 220 bis 259 cm**
Baum fällen, Baumhöhe > 30m Umfang 220 bis 259 cm
Menge: 1,000 St

**2.4.50 Umfang > 260 cm**
Baum fällen, Baumhöhe > 30m Umfang > 260 cm
Menge: 1,000 St

#### Titel 2.5 Baum fällen bis 10 m mit Seilklettertechnik (SKT)

*Hinweis*
Ausführungsbeschreibung zu Titel 2.05 - 2.08:

Fällen von Bäumen wie Vorpositionen Titel 2.01 - 2.04; jedoch mit Einsatz von Seilkletterern (SKT)

Ausführung erfolgt nur in unzugänglichen (nicht befahrbaren) Bereichen wie z.B.: auf dem Friedhof, auf
Feld-/ Wanderwegen oder in waldähnlichen Arealen und Parkanlagen.
Die Abrufe für Arbeiten mit SKT erfolgen ausschließlich nach vorheriger Begehungen und Festlegungen mit dem AG.

**2.5.10 Baum fällen mit SKT Umfang bis 29 cm**
Baum fällen mit Einsatz von Seilkletterern (SKT),
Baumhöhe bis 10 m, Umfang bis 29 cm,
Menge: 1,000 St

**2.5.20 Baum fällen mit SKT Umfang 30 bis 59 cm**
Baum fällen mit Einsatz von Seilkletterern (SKT),
Baumhöhe bis 10 m, Umfang 30 bis 59 cm,
Menge: 1,000 St

**2.5.30 Baum fällen mit SKT Umfang 60 bis 89 cm**
Baum fällen mit Einsatz von Seilkletterern (SKT),
Baumhöhe bis 10 m, Umfang 60 bis 89 cm,
Menge: 1,000 St

**2.5.40 Baum fällen mit SKT Umfang 90 bis 119 cm**
Baum fällen mit Einsatz von Seilkletterern (SKT),
Baumhöhe bis 10 m, Umfang 90 bis 119 cm,
Menge: 1,000 St

**2.5.50 Baum fällen mit SKT Umfang 120 bis 149 cm**
Baum fällen mit Einsatz von Seilkletterern (SKT),
Baumhöhe bis 10 m, Umfang 120 bis 149 cm,
Menge: 1,000 St

**2.5.60 Baum fällen mit SKT Umfang 150 bis 179 cm**
Baum fällen mit Einsatz von Seilkletterern (SKT),
Baumhöhe bis 10 m, Umfang 150 bis 179 cm,
Menge: 1,000 St

**2.5.70 Baum fällen mit SKT Umfang 180 bis 219 cm**
Baum fällen mit Einsatz von Seilkletterern (SKT),
Baumhöhe bis 10 m, Umfang 180 bis 219 cm,
Menge: 1,000 St

#### Titel 2.6 Baum fällen bis 20 m mit Seilklettertechnik (SKT)

**2.6.10 Baum fällen mit SKT Umfang 60 bis 89 cm**
Baum fällen mit Einsatz von Seilkletterern (SKT),
Baumhöhe bis 20 m, Umfang 60 bis 89 cm,
Menge: 1,000 St

**2.6.20 Baum fällen mit SKT Umfang 90 bis 119 cm**
Baum fällen mit Einsatz von Seilkletterern (SKT),
Baumhöhe bis 20 m, Umfang 90 bis 119 cm,
Menge: 1,000 St

**2.6.30 Baum fällen mit SKT Umfang 120 bis 149 cm**
Baum fällen mit Einsatz von Seilkletterern (SKT),
Baumhöhe bis 20 m, Umfang 120 bis 149 cm,
Menge: 1,000 St

**2.6.40 Baum fällen mit SKT Umfang 150 bis 179 cm**
Baum fällen mit Einsatz von Seilkletterern (SKT),
Baumhöhe bis 20 m, Umfang 150 bis 179 cm,
Menge: 1,000 St

**2.6.50 Baum fällen mit SKT Umfang 180 bis 219 cm**
Baum fällen mit Einsatz von Seilkletterern (SKT),
Baumhöhe bis 20 m, Umfang 180 bis 219 cm,
Menge: 1,000 St

**2.6.60 Baum fällen mit SKT Umfang 220 bis 259 cm**
Baum fällen mit Einsatz von Seilkletterern (SKT),
Baumhöhe bis 20 m, Umfang 220 bis 259 cm,
Menge: 1,000 St

**2.6.70 Baum fällen mit SKT Umfang > 260 cm**
Baum fällen mit Einsatz von Seilkletterern (SKT),
Baumhöhe bis 20 m, Umfang > 260 cm,
Menge: 1,000 St

#### Titel 2.7 Baum fällen bis 30 m mit Seilklettertechnik (SKT)

**2.7.10 Baum fällen mit SKT Umfang 90 bis 119 cm**
Baum fällen mit Einsatz von Seilkletterern (SKT),
Baumhöhe bis 30 m, Umfang 90 bis 119 cm,
Menge: 1,000 St

**2.7.20 Baum fällen mit SKT Umfang 120 bis 149 cm**
Baum fällen mit Einsatz von Seilkletterern (SKT),
Baumhöhe bis 30 m, Umfang 120 bis 149 cm,
Menge: 1,000 St

**2.7.30 Baum fällen mit SKT Umfang 150 bis 179 cm**
Baum fällen mit Einsatz von Seilkletterern (SKT),
Baumhöhe bis 30 m, Umfang 150 bis 179 cm,
Menge: 1,000 St

**2.7.40 Baum fällen mit SKT Umfang 180 bis 219 cm**
Baum fällen mit Einsatz von Seilkletterern (SKT),
Baumhöhe bis 30 m, Umfang 180 bis 219 cm,
Menge: 1,000 St

**2.7.50 Baum fällen mit SKT Umfang 220 bis 259 cm**
Baum fällen mit Einsatz von Seilkletterern (SKT),
Baumhöhe bis 30 m, Umfang 220 bis 259 cm,
Menge: 1,000 St

**2.7.60 Baum fällen mit SKT Umfang > 260 cm**
Baum fällen mit Einsatz von Seilkletterern (SKT),
Baumhöhe bis 30 m, Umfang > 260 cm,
Menge: 1,000 St

#### Titel 2.8 Baum fällen > 30 m mit Seilklettertechnik (SKT)

**2.8.10 Baum fällen mit SKT Umfang 120 bis 149 cm**
Baum fällen mit Einsatz von Seilkletterern (SKT),
Baumhöhe > 30 m, Umfang 120 bis 149 cm,
Menge: 1,000 St

**2.8.20 Baum fällen mit SKT Umfang 150 bis 179 cm**
Baum fällen mit Einsatz von Seilkletterern (SKT),
Baumhöhe > 30 m, Umfang 150 bis 179 cm,
Menge: 1,000 St

**2.8.30 Baum fällen mit SKT Umfang 180 bis 219 cm**
Baum fällen mit Einsatz von Seilkletterern (SKT),
Baumhöhe > 30 m, Umfang 180 bis 219 cm,
Menge: 1,000 St

**2.8.40 Baum fällen mit SKT Umfang 220 bis 259 cm**
Baum fällen mit Einsatz von Seilkletterern (SKT),
Baumhöhe > 30 m, Umfang 220 bis 259 cm,
Menge: 1,000 St

**2.8.50 Baum fällen mit SKT Umfang > 260 cm**
Baum fällen mit Einsatz von Seilkletterern (SKT),
Baumhöhe > 30 m, Umfang > 260 cm,
Menge: 1,000 St

#### Titel 2.9 Fällvorbereitung auf Hochstubben

*Hinweis*
Ausführungsbeschreibung zu Titel 2.09:

Fällvorbereitung auf Hochstubben mittels Hubsteiger; Baum um 1/3 -2/3 der Gesamthöhe auf Hochstubben setzen, Entsorgung durch AN

**2.9.10 Fällung als Hochstubben Baumhöhe bis 10 m**
Baum nur teilweise fällen und Krone zurückschneiden, Baumhöhen bis 10 m, Baumstamm als Habitatstruktur bzw. Hochstubben auf 1/3 bis 2/3 der Gesamthöhe bestehen lassen,
Baum nach ZTV Baumpflege fachgerecht mit Hubsteiger abschnittsweise von oben nach unten absetzen und anfallendes Schnittgut komplett entsorgen.
Menge: 1,000 St

**2.9.20 Fällung als Hochstubben Baumhöhe bis 20 m**
wie Pos. 02.09.0010 nur Baumhöhen bis 20 m
Menge: 1,000 St

**2.9.30 Fällung als Hochstubben Baumhöhe bis 30 m**
wie Pos. 02.09.0010 nur Baumhöhen bis 30 m
Menge: 1,000 St

**2.9.40 Fällung als Hochstubben Baumhöhe > 30 m**
wie Pos. 02.09.0010 nur Baumhöhen über 30 m
Menge: 1,000 St

#### Titel 2.10 Fällvorbereitung auf Hochstubben mittels SKT

*Hinweis*
Ausführungsbeschreibung zu Titel 2.10:

Fällvorbereitung auf Hochstubben jedoch mit Einsatz von Seilkletterern (SKT); Baum um 1/3 -2/3 der Gesamthöhe auf Hochstubben setzen, Entsorgung durch AN

**2.10.10 Fällung als Hochstubben Baumhöhe bis 10 m**
Baum nur teilweise fällen und Krone zurückschneiden, Baumhöhen bis 10 m, Baumstamm als Habitatstruktur bzw. Hochstubben auf 1/3 bis 2/3 der Gesamthöhe bestehen lassen,
Baum nach ZTV Baumpflege fachgerecht mit Seilklettertechnik abschnittsweise von oben nach unten absetzen und anfallendes Schnittgut komplett entsorgen.
Menge: 1,000 St

**2.10.20 Fällung als Hochstubben Baumhöhe bis 20 m**
wie Pos. 02.10.0010 nur Baumhöhen bis 20 m
Menge: 1,000 St

**2.10.30 Fällung als Hochstubben Baumhöhe bis 30 m**
wie Pos. 02.10.0010 nur Baumhöhen bis 30 m
Menge: 1,000 St

**2.10.40 Fällung als Hochstubben Baumhöhe >30 m**
wie Pos. 02.10.0010 nur Baumhöhen über 30 m
Menge: 1,000 St

### Abschnitt 3 Schonende Form- und Pflegeschnitte

#### Titel 3.1 Jungbaumpflege (Erziehungs- und Aufbauschnitt)

*Hinweis*
gemäß ZTV Baumpflege 2017, Abschnitte 0.2.2.1 und 3.2

**3.1.10 Jungbaumpflege (Erziehungs- und Aufbauschnitt), Höhe bis 10 m**
Mit dem Leittrieb konkurrierende Seitenäste sind zu entfernen. Tote und absterbende Äste ab einem Durchmesser von 3 cm an der Basis sind zu entfernen. Schwachäste mit eingewachsener Rinde, die zu unerwünschten Entwicklungen (z. B. V-Zwiesel) führen, sind zu entfernen. Von sich reibenden/bzw. sich kreuzenden Schwachästen ist einer zu entfernen. Während eines Pflegeganges dürfen keine direkt neben- oder übereinander liegenden Wunden über 3 cm erzeugt werden.
Beim Ausdünnen von Astkränzen/Astquirlen ist der dickste Ast oder der Ast mit der schlechtesten Anbindung zu entfernen.
Bei Bäumen an Verkehrsflächen ist nach und nach der jeweils erforderliche lichte Raum herzustellen. Dabei muss auf der Schnittseite jeweils mindestens die Hälfte der jeweiligen Kronenhöhe erhalten bleiben. Während der Erziehungs- und Aufbauphase sollte ein ausgewogenes Verhältnis von Stammhöhe zur Gesamthöhe angestrebt werden.
Der Leittrieb ist erforderlichenfalls zu Stäben. Diese Leistung wird gesondert vergütet.
In die Position ist die Entfernung von etwaigen Stamm- und Stockausschlägen und Wasserreisern bis zum Kronenansatz zu kalkulieren.

Anfallendes Schnittgut ist aus der Verkehrsfläche unverzüglich zu entfernen und durch den AN zu entsorgen.
Menge: 1,000 St

**3.1.20 Jungbaumpflege (Erziehungs- und Aufbauschnitt), Höhe > 10-15 m**
wie Pos. 03.01.0010 Ausführung wie Hauptposition jedoch Baumhöhen von 10-15 m und Ausführung mit Hubsteiger.
Menge: 1,000 St

#### Titel 3.2 Kronenpflege

*Hinweis*
gemäß ZTV-Baumpflege 2017, Abschnitte 0.2.2.2, 3.2.2
und 3.1.3 mit Hubsteiger

**3.2.10 Kronenpflege, Höhe bis 10 m**
Tote, kranke und absterbende Äste mit einem Durchmesser von 3 bis 10 cm an der Basis sind zu entfernen. Schwachäste mit eingewachsener Rinde, die zu unerwünschten Entwicklungen (z.B. V-Zwiesel) führen, sind
zu entfernen. Handelt es sich um Grobäste, sind diese einzukürzen. Von sich reibenden bzw. kreuzenden Schwachästen ist einer zu entfernen. Aststummel sind bei Bedarf abzuschneiden.
In die Position ist die Entfernung von etwaigen Stamm- und Stockausschlägen bis zum Kronenansatz,
Wasserreisern, Herstellung des Lichtraumprofils, Freischnitt von Oberleitungen mit einzukalkulieren.

Ausführung mit Hubsteiger. Anfallendes Schnittgut ist aus der Verkehrsfläche unverzüglich zu entfernen und durch den AN zu entsorgen.

Kronenpflege; Baumhöhe bis 10 m.
Menge: 1,000 St

**3.2.20 Kronenpflege, Höhe > 10-15 m**
wie Pos. 03.02.0010 Ausführung wie Hauptposition jedoch Baumhöhen > 10-15 m.
Menge: 1,000 St

**3.2.30 Kronenpflege, Höhe > 15-20 m**
wie Pos. 03.02.0010 Ausführung wie Hauptposition jedoch Baumhöhen > 15-20 m.
Menge: 1,000 St

**3.2.40 Kronenpflege, Höhe > 20-25 m**
wie Pos. 03.02.0010 Ausführung wie Hauptposition jedoch Baumhöhen > 20-25 m.
Menge: 1,000 St

**3.2.50 Kronenpflege, Höhe > 25-30 m**
wie Pos. 03.02.0010 Ausführung wie Hauptposition jedoch Baumhöhen > 25-30 m.
Menge: 1,000 St

**3.2.60 Kronenpflege, Höhe > 30 m**
wie Pos. 03.02.0010 Ausführung wie Hauptposition jedoch Baumhöhen > 30 m.
Menge: 1,000 St

#### Titel 3.3 Kronenpflege mit Seilklettertechnik (SKT)

*Hinweis*
gemäß ZTV-Baumpflege 2017, Abschnitte 0.2.2.2, 3.2.2 und 3.1.3
mit Einsatz von Seilkletterern

Ausführung erfolgt nur in unzugänglichen (nicht befahrbaren) Bereichen wie z.B.: auf dem Friedhof, auf
Feld-/ Wanderwegen oder in waldähnlichen Arealen und Parkanlagen.
Die Abrufe für Arbeiten mit SKT erfolgen ausschließlich nach vorheriger Begehungen und Festlegungen mit dem AG.

**3.3.10 Kronenpflege mit SKT, Höhe bis 10 m**
Tote, kranke und absterbende Äste mit einem Durchmesser von 3 bis 10 cm an der Basis sind zu entfernen.
Schwachäste mit eingewachsener Rinde, die zu unerwünschten Entwicklungen (z.B. V-Zwiesel) führen,
sind zu entfernen. Handelt es sich um Grobäste, sind diese einzukürzen. Von sich reibenden bzw. kreuzenden Schwachästen ist einer zu entfernen. Aststummel sind bei Bedarf abzuschneiden.
In die Position ist die Entfernung von etwaigen Stamm- und Stockausschlägen bis zum Kronenansatz, Wasserreisern, Herstellung des Lichtraumprofils, Freischnitt von Oberleitungen mit einzukalkulieren.

Ausführung mit Seilkletterern (SKT).

Kronenpflege bis Baumhöhe 10 m.
Menge: 1,000 St

**3.3.20 Kronenpflege mit SKT, Höhe > 10-15 m**
wie Pos. 03.03.0010 Ausführung wie Hauptposition jedoch Baumhöhen > 10-15 m.
Menge: 1,000 St

**3.3.30 Kronenpflege mit SKT, Höhe > 15-20 m**
wie Pos. 03.03.0010 Ausführung wie Hauptposition jedoch Baumhöhen > 15-20 m.
Menge: 1,000 St

**3.3.40 Kronenpflege mit SKT, Höhe > 20-25 m**
wie Pos. 03.03.0010 Ausführung wie Hauptposition jedoch Baumhöhen > 20-25 m.
Menge: 1,000 St

**3.3.50 Kronenpflege mit SKT, Höhe > 25-30 m**
wie Pos. 03.03.0010 Ausführung wie Hauptposition jedoch Baumhöhen > 25-30 m.
Menge: 1,000 St

**3.3.60 Kronenpflege mit SKT, Höhe > 30 m**
wie Pos. 03.03.0010 Ausführung wie Hauptposition jedoch Baumhöhen > 30 m.
Menge: 1,000 St

#### Titel 3.4 Lichtraumprofilschnitt

*Hinweis*
gemäß ZTV-Baumpflege 2017, Abschnitte 0.2.2.3 und 3.2.3
mit Hubsteiger

**3.4.10 Lichtraumprofilschnitt, Höhe bis 10 m**
Der Kronenansatz ist in Abhängigkeit von Baumart, Wuchsform des Baumes, angrenzender Nutzung und
Topographie (z. B. Geländeeinschnitt) so zu wählen, dass der vorgesehene lichte Raum von Fahrbahn bzw. Geh- und Radweg hergestellt wird.
Schnitte zur Erhaltung und Herstellung des lichten Raumes sind im Feinast- und Schwachastbereich, bei effektiv abschottenden Baumarten auch im Grobastbereich vorzunehmen. Entwicklungen von Ästen 0,5 cm im später aufzuastenden Stammbereich sind frühzeitig zu verhindern.
Fahrbahnseitig erfolgt der Rückschnitt der in das Lichtraumprofil hineinragenden Kronenteile soweit möglich
bis 4,50 m Höhe (gemessen im rechten Winkel von der Fahrbahnkante) bzw. Aufasten von 1 bis 2 Astebenen zum
Erhalt der Proportion von Krone und Stamm.
Geh- und radwegseitig erfolgt der Rückschnitt zur Herstellung der Durchangshöhe auf 2,50 m Höhe.
Feld- und ackerseitig erfolgt der Rückschnitt zur Herstellung der Durchfahrtshöhe für landwirtschaftliche Fahrzeuge auf 4,50 m Höhe.
Gleichzeitig sind mit der Herstellung des Lichtraumprofils sämtliche Stamm- und Stockaustriebe bis zum
Kronenansatz zu entfernen und an der Basis flach und nur im Triebdurchmesser abzuschneiden.

Ausführung mit Hubsteiger. Anfallendes Schnittgut ist aus der Verkehrsfläche unverzüglich zu entfernen und durch den AN zu entsorgen.

Baumhöhe bis 10 m.
Menge: 1,000 St

**3.4.20 Lichtraumprofilschnitt, Höhe > 10-15 m**
wie Pos. 03.04.0010 Ausführung wie Hauptposition jedoch Baumhöhen > 10-15 m.
Menge: 1,000 St

**3.4.30 Lichtraumprofilschnitt, Höhe > 15-20 m**
wie Pos. 03.04.0010 Ausführung wie Hauptposition jedoch Baumhöhen >15-20 m.
Menge: 1,000 St

**3.4.40 Lichtraumprofilschnitt, Höhe > 20-25 m**
wie Pos. 03.04.0010 Ausführung wie Hauptposition jedoch Baumhöhen >20-25 m.
Menge: 1,000 St

**3.4.50 Lichtraumprofilschnitt, Höhe > 25-30 m**
wie Pos. 03.04.0010 Ausführung wie Hauptposition jedoch Baumhöhen > 25 -30 m.
Menge: 1,000 St

**3.4.60 Lichtraumprofilschnitt, Höhe > 30 m**
wie Pos. 03.04.0010 Ausführung wie Hauptposition jedoch Baumhöhen > 30 m.
Menge: 1,000 St

#### Titel 3.5 Totholzentfernung

*Hinweis*
gemäß  ZTV-Baumpflege 2017, Abschnitte 0.2.2. 4 und 3.2.4
Ausführung mit Hubsteiger

**3.5.10 Totholzentfernung, Höhe bis 10 m**
Tote Äste mit Durchmessern von 3 bis 10 cm an der Basis sind zu entfernen. Aststummel sind nach Bedarf zu
entfernen. Wundbehandlungsstoffe dürfen nicht aufgetragen werden.

Sofern darüber hinaus Handlungsbedarf zur Entfernung von Stamm- und Stockaustrieben und/oder Herstellung
des Lichtraumprofils und/oder Freischnitt der Oberleitung besteht, ist automatisch die Position Kronenpflege anzuziehen, die diese Leistungsbestandteile bereits beinhaltet.

Ausführung mit Hubsteiger. Anfallendes Schnittgut ist aus der Verkehrsfläche unverzüglich zu entfernen und durch den AN zu entsorgen.

Höhe bis 10 m.
Menge: 1,000 St

**3.5.20 Totholzentfernung, Höhe > 10-15 m**
wie Pos. 03.05.0010 Ausführung wie Hauptposition jedoch Baumhöhen > 10-15 m.
Menge: 1,000 St

**3.5.30 Totholzentfernung, Höhe > 15-20 m**
wie Pos. 03.05.0010 Ausführung wie Hauptposition jedoch Baumhöhen > 15 -20 m.
Menge: 1,000 St

**3.5.40 Totholzentfernung, Höhe > 20-25 m**
wie Pos. 03.05.0010 Ausführung wie Hauptposition jedoch Baumhöhen > 20-25 m.
Menge: 1,000 St

**3.5.50 Totholzentfernung, Höhe > 25-30 m**
wie Pos. 03.05.0010 Ausführung wie Hauptposition jedoch Baumhöhen > 25- 30 m.
Menge: 1,000 St

**3.5.60 Totholzentfernung, Höhe > 30 m**
wie Pos. 03.05.0010 Ausführung wie Hauptposition jedoch Baumhöhen über 30 m.
Menge: 1,000 St

**3.5.70 einzelnen Totholzast entfernen**
einen abgestorbenen Ast ab Schwachastbereich (über 3 cm) aus der Krone entfernen.

Ausführung mit Hubsteiger
Menge: 1,000 St

#### Titel 3.6 Totholzentfernung mit Seilklettertechnik (SKT)

*Hinweis*
gemäß  ZTV-Baumpflege 2017, Abschnitte 0.2.2. 4 und 3.2.4
Ausführung mit Seilkletterern
Ausführung erfolgt nur in unzugänglichen (nicht befahrbaren) Bereichen wie z.B.: auf dem Friedhof, auf
Feld- oder Wanderwegen oder in waldähnlichen Arealen und Parkanlagen. Die Abrufe für Arbeiten mit SKT erfolgen ausschließlich
nach vorheriger Begehungen und Festlegungen mit dem AG.

**3.6.10 Totholzentfernung mit SKT, Höhe bis 10 m**
Tote Äste mit Durchmessern von 3 bis 10 cm an der Basis sind zu entfernen. Aststummel sind nach Bedarf zu
entfernen. Wundbehandlungsstoffe dürfen nicht aufgetragen werden.

Sofern darüber hinaus Handlungsbedarf zur Entfernung von Stamm- und Stockaustrieben und/oder Herstellung
des Lichtraumprofils und/oder Freischnitt der Oberleitung besteht, ist automatisch die Position Kronenpflege anzuziehen, die diese Leistungsbestandteile bereits beinhaltet.

Ausführung mit Seilklettertechnik (SKT).

Baumhöhe bis 10 m.
Menge: 1,000 St

**3.6.20 Totholzentfernung mit SKT, Höhe > 10-15 m**
wie Pos. 03.06.0010 Ausführung wie Hauptposition jedoch Baumhöhen > 10-15 m.
Menge: 1,000 St

**3.6.30 Totholzentfernung mit SKT, Höhe > 15-20 m**
wie Pos. 03.06.0010 Ausführung wie Hauptposition jedoch Baumhöhen > 15 -20 m.
Menge: 1,000 St

**3.6.40 Totholzentfernung mit SKT, Höhe > 20-25 m**
wie Pos. 03.06.0010 Ausführung wie Hauptposition jedoch Baumhöhen > 20- 25 m.
Menge: 1,000 St

**3.6.50 Totholzentfernung mit SKT, Höhe > 25-30 m**
wie Pos. 03.06.0010 Ausführung wie Hauptposition jedoch Baumhöhen > 25 -30 m.
Menge: 1,000 St

**3.6.60 Totholzentfernung mit SKT, Höhe > 30 m**
wie Pos. 03.06.0010 Ausführung wie Hauptposition jedoch Baumhöhen über 30 m.
Menge: 1,000 St

**3.6.70 einzelnen Totholzast mit SKT entfernen**
einen abgestorbenen Ast ab Schwachastbereich (über 3 cm) aus der Krone entfernen.

Ausführung mit SKT.
Menge: 1,000 St

#### Titel 3.7 Stamm - und Stockaustriebe entfernen

*Hinweis*
gemäß ZTV-Baumpflege 2017, Abschnitte 0.2.2.5 und 3.2.5

**3.7.10 Stamm- und Stockaustriebe entfernen, Jungbäume, Höhe bis 10 m**
Stamm- und Stockaustriebe sind kurz nach dem Austrieb von Hand abzustreifen oder an der Basis flach und nur
im Triebdurchmesser abzuschneiden.

Der Einsatz von motorbetriebenen Sägen und Freischneidern ist nicht zulässig.

Ausführung mit Hubsteiger.
Menge: 1,000 St

**3.7.20 Stamm- und Stockaustriebe entfernen, Höhe > 10 m**
wie Pos. 03.07.0010 Ausführung wie Hauptposition jedoch Baumhöhen über 10 m.
Menge: 1,000 St

#### Titel 3.8 Wiederkehrende Formschnitte

*Hinweis*
gemäß ZTV-Baumpflege 2017, Abschnitte 0.2.2.6 und 3.2.6
Ausführung mit Hubsteiger

**3.8.10 Formschnitt (kugelartiger Habitus), Höhe bis 7 m, Krone D bis 4,50 m**
Der Formschnitt dient der Erziehung bestimmter architektonischer Baumformen (z. B. Kugel, Dach,
Kasten). Es werden Triebe, die zur Erzielung der gewünschten Form notwendig sind, gefördert.

Der Zuwachs, welcher über die vorgegebene Form hinausgeht, ist zu entfernen.
Der Schnitt ist mit Heckenschere oder (z. B. pneumatischer) Handschere durchzuführen.

Durchführung eines Formschnittes an Bäumen mit kugelartigem Habitus (z.B. Kugel-Ahorn).

Der Habitus des Baumes bleibt erhalten. Von einer Aufastung zur Erzielung des Lichtraumprofils ist
abzusehen.
Menge: 1,000 St

**3.8.20 Kopfbaumschnitt bis 10Köpfe H 4-4,5m bis 5Triebe/Kopf Durchm. 1cm H bis 6m Durchm. bis 10cm Kronendurchm. bis 3m**
STLB-Bau 2022-04 003
Kopfbaumschnitt, gemäß ZTV-Baumpflege, bis 10 Köpfe, Höhe über 4 bis 4,5 m, bis 5 Triebe je Kopf, Durchmesser bis 1 cm, Gesamthöhe des Baumes bis 6 m, einstämmig, Stammdurchmesser bis 10 cm, mittlerer Kronendurchmesser bis 3 m, anfallende Stoffe seitlich lagern, Ausführung gemäß Einzelbeschreibung.
Menge: 70,000 St

**3.8.30 Formschnitt, Nachstäben (Baumkrone Schirm/- Dachform), Höhe bis 7 m, Krone D bis 4,50 m**
Der Formschnitt dienst der Erziehung bestimmer architektonischer Baumformen (z. B. Kugel, Dach,
Kasten). Es werden Triebe, die zur Erzielung der gewünschten Form notwendig sind gefördert.
Der Zuwachs, welcher über die vorgegeben Form hinausgeht, ist zu entfernen.
Der Schnitt ist per Hand (Astschere, Handsäge etc.) auszuführen, auf motorbetriebenes Schneidegerät ist
gänzlich zu verzichten. Durchführung eines Formschnittes an Bäumen mit schirm- bzw. dachartigem Habitus (z.B. Dach-Platane, Dach-Linde),
Krone durch Stäben/Binden der vertikal aufgewachsenen und der nach unten gewachsenen Jungtriebe wieder in
Dachform bringen. Die zu bindenden Neutriebe sind vorab leicht einzukürzen. Krone anschließend allseitig durch Korrekturschnitt in Form schneiden (flach). Seitenschnitt entsprechend vorgegebener Fluchten. Bindungen bereits gestabter Zweige sind zu überprüfen und zu erneuern, insbesondere wenn es aufgrund des Dickenwachstums zu
Asteinschnürungen gekommen ist. Die Bindungen sind mit Kokosstrick vorzunehmen.
Menge: 1,000 St

#### Titel 3.9 Fassaden freischneiden

*Hinweis*
gemäß ZTV-Baumpflege 2017, Abschnitte 0.2.3. 1 und
3.3.1
Ausführung mit Hubsteiger.

**3.9.10 Fassaden freischneiden, Höhe bis 10 m**
Der Kronenmantel ist einseitig einzukürzen, überwiegend im Feinastbereich (Abstand zur Hausfassade ca. 2,50 m).

Baumhöhe bis 10 m.
Menge: 1,000 St

**3.9.20 Fassaden freischneiden, Höhe > 10-15 m**
wie Pos. 03.09.0010 Ausführung wie Hauptposition jedoch Baumhöhen > 10 -15 m.
Menge: 1,000 St

**3.9.30 Fassaden freischneiden, Höhe > 15-20 m**
wie Pos. 03.09.0010 Ausführung wie Hauptposition jedoch Baumhöhen > 15 -20 m.
Menge: 1,000 St

**3.9.40 Fassaden freischneiden, Höhe > 20-25 m**
wie Pos. 03.09.0010 Ausführung wie Hauptposition jedoch Baumhöhen > 20 -25 m.
Menge: 1,000 St

#### Titel 3.10 Oberleitung freischneiden

*Hinweis*
gemäß ZTV-Baumpflege 2017, Abschnitte 0.2.3.1 und 3.3.1
Ausführung mit Hubsteiger

**3.10.10 Oberleitung freischneiden, Höhe bis 10 m**
Durchführung eines Freischnitts der Oberleitung. Mindestabstand 2,5 m.
Die Medienträger sind vorab anzufragen, entsprechende Schutzmaßnahmen sind selbständig zu organisieren und
durchzuführen.

Baumhöhe bis 10 m.
Menge: 1,000 St

**3.10.20 Oberleitung freischneiden, Höhe > 10-15 m**
wie Pos. 03.10.0010 Ausführung wie Hauptposition jedoch Baumhöhen > 10 -15 m.
Menge: 1,000 St

#### Titel 3.11 Straßenbeleuchtung freischneiden

*Hinweis*
gemäß ZTV-Baumpflege 2017, Abschnitte 0.2.3. 1 und
3.3.1
Ausführung mit Hubsteiger

**3.11.10 Straßenbeleuchtung freischneiden, Höhe bis 10 m**
Durchführung eines Freischnitts des Straßenlichtpunktes. Abstand ca. 2,5 m.

Baumhöhe bis 10 m.
Menge: 1,000 St

**3.11.20 Straßenbeleuchtung freischneiden, Höhe > 10-15 m**
wie Pos. 03.11.0010 Ausführung wie Hauptposition jedoch Baumhöhen > 10 -15 m.
Menge: 1,000 St

#### Titel 3.12 Ast-, Windbruch entfernen

*Hinweis*
gemäß ZTV-Baumpflege 2017, Abschnitt 3.1.3
Ausführung mit Hubsteiger

**3.12.10 Ast-, Windbruch entfernen, Höhe bis 10 m**
Einen einzelnen gebrochenen bzw. gerissenen Ast absetzen, und Bruchstelle sauber nachschneiden.

Baumhöhe bis 10 m.
Menge: 1,000 St

**3.12.20 Ast-, Windbruch entfernen, Höhe > 10-15 m**
wie Pos. 03.12.0010 Ausführung wie Hauptposition jedoch Baumhöhen > 10-15 m.
Menge: 1,000 St

**3.12.30 Ast-, Windbruch entfernen, Höhe > 15-20 m**
wie Pos. 03.12.0010 Ausführung wie Hauptposition jedoch Baumhöhen > 15-20 m.
Menge: 1,000 St

**3.12.40 Ast-, Windbruch entfernen, Höhe > 20-25 m**
wie Pos. 03.12.0010 Ausführung wie Hauptposition jedoch Baumhöhen > 20 -25 m.
Menge: 1,000 St

**3.12.50 Ast-, Windbruch entfernen, Höhe > 25 m**
wie Pos. 03.12.0010 Ausführung wie Hauptposition jedoch Baumhöhen über 25 m.
Menge: 1,000 St

**3.12.60 Liegenden Ast-, Windbruch beräumen und entsorgen**
im Bankett liegenden Ast-, Windbruch (z. B. nach Sturmereignissen), Astwerk im Fein- bis Starkastbereich
aufnehmen, nach Bedarf hächseln und einer Verwertung nach Wahl zuführen bzw. fachgerecht entsorgen.
Menge: 1,000 m3

#### Titel 3.13 Ast-, Windbruch entfernen mit Seilklettertechnik (SKT)

*Hinweis*
gemäß ZTV-Baumpflege 2017, Abschnitt 3.1.3
Ausführung mit Seilklettertechnik (SKT)

Ausführung erfolgt nur in unzugänglichen (nichtbefahrbaren) Bereichen wie z.B.: auf dem Friedhof, auf
Feld-/ Wanderwegen, oder in waldähnlichen Arealen und Parkanlagen.
Die Abrufe für Arbeiten mit ausschließlich nach vorheriger Begehungen und Festlegungen mit dem AG.

**3.13.10 Ast-, Windbruch mit SKT entfernen, Höhe bis 10 m**
Einen einzelnen gebrochenen bzw. gerissenen Ast mit SKT absetzen, und Bruchstelle sauber nachschneiden.

Baumhöhe bis 10 m.
Menge: 1,000 St

**3.13.20 Ast-, Windbruch mit SKT entfernen, Höhe > 10-15 m**
wie Pos. 03.13.0010 Ausführung wie Hauptposition jedoch Baumhöhen > 10-15 m.
Menge: 1,000 St

**3.13.30 Ast-, Windbruch mit SKT entfernen, Höhe > 15-20 m**
wie Pos. 03.13.0010 Ausführung wie Hauptposition jedoch Baumhöhen > 15 -20 m.
Menge: 1,000 St

**3.13.40 Ast-, Windbruch mit SKT entfernen, Höhe > 20-25 m**
wie Pos. 03.13.0010 Ausführung wie Hauptposition jedoch Baumhöhen > 20 -25 m.
Menge: 1,000 St

**3.13.50 Ast-, Windbruch mit SKT entfernen, Höhe > 25 m**
wie Pos. 03.13.0010 Ausführung wie Hauptposition jedoch Baumhöhen größer 25 m.
Menge: 1,000 St

### Abschnitt 4 Kronensicherung

#### Titel 4.1 Einbau / Austausch Kronensicherung

*Hinweis*
gemäß ZTV-Baumpflege 2017, Abschnitte 0.2.4, 3.4 und
4.2.19
Ausführung mit Hubsteiger

Der Ausbau einer ggf. vorhandenen Kronensicherung ist
in die Pos. Einbau/Austausch Kronensicherung im selben
Arbeitsgang zu kalkulieren und wird hier in dieser
Ausschreibung nicht gesondert als besondere Leistung
vergütet (Ausbau und Entsorgen von Stoffen von
Kronensicherungen gemäß ZTV-Baumpflege 2017, Abschnitt
4.2.19).

Zum Einbau des Sicherungssystems ist ein Protokoll zur
eingebrachten Kronensicherung zu fertigen und dem AG zu
übergeben.

Protokollarisch sind folgende
Daten zu erfassen:
- Baum-Nummer
- Baumstandort
- Einbauzeitpunkt
- eingebautes System (verwendete Stoffe, Bauteile)
- gesicherte Kronenteile
- Systembruchlast
- Anzahl der Verankerungen
- Anzahl der Ebenen
- nächster Kontrolltermin
- Ablauf Mindesthaltbarkeitsdatum verwendeter Stoffe

**4.1.10 Einbau/Austausch Hohltausicherung (dynamische Verbindung), 2 t, Baumteilbasis StU bis 100 cm**
Lieferung und Einbau bzw. Austausch einer dynamischen Hohltausicherung (Einfachverbund) für
Baumteilbasisumfang bis 100 cm, Mindestsystembruchlast 2 t nach 12 Jahren.
Menge: 1,000 St

**4.1.20 Einbau/Austausch Hohltausicherung (dynamische Verbindung), 4 t, Baumteilbasis StU bis 200 cm**
Lieferung und Einbau bzw. Austausch einer dynamischen Hohltausicherung (Einfachverbund) für
Baumteilbasisumfang bis 200 cm, Mindestsystembruchlast 4 t nach 12 Jahren.
Menge: 1,000 St

**4.1.30 Einbau/Austausch Hohltausicherung (dynamische Verbindung), 8 t, Baumteilbasis StU bis 250 cm**
Lieferung und Einbau bzw. Austausch einer dynamischen Hohltausicherung (Einfachverbund) für
Baumteilbasisumfang bis 250 cm, Mindestsystembruchlast 8 t nach 8 Jahren.
Menge: 1,000 St

**4.1.40 Einbau/Austausch Hohltausicherung (Trag- /Haltesicherung), 2 t, Baumteilbasis StU bis 100 cm**
Lieferung und Einbau bzw. Austausch einer Hohltausicherung als Trag-/ Haltesicherung (2 Seile)
für Baumteilbasisumfang bis 100 cm, Mindestsystembruchlast 2 t nach 12 Jahren.
Menge: 1,000 St

**4.1.50 Einbau/Austausch Hohltausicherung (Trag- /Haltesicherung), 4 t, Baumteilbasis StU bis 200 cm**
Lieferung und Einbau bzw. Austausch einer Hohltausicherung als Trag-/Haltesicherung (2 Seile) für
Baumteilbasisumfang bis 200 cm, Mindestsystembruchlast 4 t nach 12 Jahren.
Menge: 1,000 St

**4.1.60 Einbau/Austausch Hohltausicherung (Trag- /Haltesicherung), 8 t, Baumteilbasis StU bis 250 cm**
Lieferung und Einbau bzw. Austausch einer Hohltausicherung als Trag-ZHaltesicherung (2 Seile) für
Baumteilbasisumfang bis 250 cm, Mindestsystembruchlast 8 t nach 8 Jahren.
Menge: 1,000 St

**4.1.70 Einbau/Austausch Hohltausicherung (dynamische Verbindung), 2 t, 3 Stämmlinge, Baumteilbasis StU bis 150 cm**
Lieferung und Einbau bzw. Austausch einer dynamischen Hohltausicherung (Dreiecksverbund)
bei 3 Stämmlingen gemäß für Baumteilbasisumfang bis 150 cm,
Mindestsystembruchlast 2 t nach 12 Jahren.
Menge: 1,000 St

**4.1.80 Einbau/Austausch Hohltausicherung (dynamische Verbindung), 4 1, 3 Stämmlinge, Baumteilbasis StU bis 200 cm**
Lieferung und Einbau bzw. Austausch einer dynamischen Hohltausicherung (Dreiecksverbund) bei 3 Stämmlingen
für Baumteilbasisumfang bis 200 cm, Mindestsystembruchlast 4 t nach 12 Jahren.
Menge: 1,000 St

**4.1.90 Ausbau Kronensicherung (ersatzlos)**
vorhandene Kronensicherung ersatzlos ausbauen und Stoffe von Kronensicherungen fachgerecht entsorgen inkl.
aller Nebenarbeiten.
Menge: 1,000 St

#### Titel 4.2 Wartung Kronensicherung

*Hinweis*
gemäß ZTV-Baumpflege-2017, Abschnitte 3.2.7, 3.4.5 und
0.2.4.10 bis 0.2.4.12

**4.2.10 Wartung einer vorhandenen Kronensicherung**
vorhandene Kronensicherung mittels Hubbühnenbefahrung warten/justieren/nachstellen inkl. aller
Nebenarbeiten.
Sofern die Prüfung eine Auswechselung des gesamten Sicherungssystems erforderlich ergibt, erfolgt in
Absprache mit dem AG ein Ausbau sowie Neueinbau (Vergütung hierfür erfolgt gesondert).
Menge: 1,000 St

**4.2.20 Untersuchung einer vorhandenen Kronensicherung**
gemäß ZTV-Baumpflege 2017, Abschnitt 3.2.7

vorhandene Kronensicherung mittels Hubbühnenbefahrung auf Tauglichkeit (Zustand der Materialien, Spannungen
oder übermäßiges Durchhängen der Verbindungen, Einbauhöhe im Hinblick auf den erfolgten Längenzuwachs,
Einschnürung durch Dickenwachstum, Einwachsen und/oder Scheuern von Befestigungsschlaufen und Verbindungen, Zustand der Zuwachsreserve, Kontaktstellen zwischen Baumteilen und den Sicherungsseilen) durch
Hubsteigerbefahrung überprüfen, z.B. aufgrund von Krontrollfristen.

Sichtungs-/Tauglichkeitsvermerk bzw. Maßnahmenvorschlag unterbreiten inkl. Ausführungsfrist bezüglich Korrektur, Austausch etc. des Kronensicherungssystems.
Werden Austausch oder Korrektur des Sicherungssystems bei der Prüfung der Sicherung erforderlich, ist vor
Einbau Rücksprache mit dem AG zu halten.
Menge: 1,000 St

### Abschnitt 5 Behandlung von Wunden

#### Titel 5.1 Behandlung von Wunden

*Hinweis*
gemäß ZTV-Baumpflege 2017 Abschnitt 0.2.7, 2.4 und 3.7

**5.1.10 Folienbehandlung von frischen und flächigen Rindenablösungen**
(z. B. Anfahrschäden) mit Wundschutzfolie. Die Behandlung von frischen und flächigen Rindenablösungen, z. B. durch Anfahrschäden, muss unverzüglich, am besten am Tag der Schädigung, erfolgen.
Gelöste Rindenteile, die noch mit dem Baum Verbindung haben, sind wieder anzuheften.
Abstehende Holzsplitter sind vorsichtig zu entfernen. Dabei dürfen die Wundflächen nicht vergrößert und
empfindliche Zellstrukturen ncht beschädigt werden. Zusätzlich Eingriffe im Wundbereich (Reinigen, Glätten, Ausformen der Wunde sind zu unterlassen.
Die Wunde ist zunächst mit Wasser zu benetzen und danach vollständig mit lichtundurchlässiger Folie 3-5 cm über den Wundrand hinaus abzudecken und auf der Borke zu befestigen.
Menge: 1,000 St

**5.1.20 Wundschutzfolie vom Stamm/Stämmling entfernen**
Wundschutzfolie (alt, funktionslos) nach ein bis drei Vegetationsperioden fachgerecht und vorsichtig vom
Stamm/Stämmling lösen, entfernen und entsorgen inkl. aller Nebenarbeiten.
Menge: 1,000 St

**5.1.30 Wundbehandlung von frischen und flächigen Rindenablösungen**
(z. B. Anfahrschäden) mit Wundbehandlungsstoff

Die Behandlung von frischen und flächigen Rindenablösungen, z. B. durch Anfahrschäden, muss unverzüglich, am besten am Tag der Schädigung, erfolgen.

Gelöste Rindenteile, die noch mit dem Baum Verbindung haben, sind wieder anzuheften. Abstehende Holzsplitter sind vorsichtig zu entfernen. Dabei dürfen die Wundfächen nicht vergrößert und empfindliche Zellstrukturen ncht beschädigt werden. Zusätzlich Eingriffe im Wundbereich (Reinigen, Glätten, Ausformen der Wunde) sind zu unterlassen. Wundbehandlungsstoff auftragen.
Menge: 1,000 St

### Abschnitt 6 Stubbenfräsen

*Hinweis*
Ausführungsbeschreibung:

Das Fräsen des Stubben und der Wurzel umfasst das komplette Ausfräsen mit einer geeigneten Fräsmaschine
über den vor Ort vermessenen Durchmesser des gefällten Baumes und versteht sich als Zulageposition für zu
fällende Bäume.
Die beim Fräsen entstandenen Späne werden durch den AN aufgenommen und entsorgt. Das Fräsloch ist mit
Oberboden aufzufüllen, die Oberfläche mit Landschaftsrasen einzusäen. Das Aufmaß erfolgt im Durchmesser des mittleren Durchmesser des Wurzelstocks in cm (WD- Wurzelstockdurchmesser). Die Abrechnung erfolgt stückweise zu den unterschiedlichen Durchmessergruppen und Frästiefen.

Das Fräsen erfolgt i.d.R. im Bereich von Grün- und Parkanlagen, Straßenbegleitgrün, Friedhöfen sowie Kita- und Schulgelände. Beim Fräsen von Straßenbaumscheiben ergeben sich durch beengte Arbeitsräume zwischen Fahrbahn und Geweg Erschwernisse. Sofern bei der Ausführung der Fräsarbeiten Befestigungen aufgenommen werden müssen, ist der AG vorab zu informieren, damit dieser die ggf. erforderliche Reparatur / den Wiedereinbau der Platten extern beauftragen kann.

#### Titel 6.1 Stubbenfräsen 50 cm tief (bereits gefällter Bäume)

**6.1.10 Stubben fräsen 50 cm tief, WD bis 29cm**
Wurzelstubben vollständig maschinell ausfräsen auf 50 cm unter Oberkante Gelände.

Durchmesser Wurzelstock (WD) bis 29 cm. Das ggf. erforderliche Absetzen des Stubbens ist in die Position mit einzukalkulieren.
Menge: 1,000 St

**6.1.20 Stubben fräsen, wie Vorpos. jedoch WD 30-49 cm**
wie Pos. 06.01.0010 Ausführung wie Hauptposition jedoch WD 30-49 cm.
Menge: 1,000 St

**6.1.30 Stubben fräsen, wie Vorpos. jedoch WD 50-69 cm**
wie Pos. 06.01.0010 Ausführung wie Hauptposition jedoch WD 50-69 cm.
Menge: 1,000 St

**6.1.40 Stubben fräsen, wie Vorpos. jedoch WD 70- 89 cm**
wie Pos. 06.01.0010 Ausführung wie Hauptposition jedoch WD 70-89 cm.
Menge: 1,000 St

**6.1.50 Stubben fräsen, wie Vorpos. jedoch WD 90- 119 cm**
wie Pos. 06.01.0010 Ausführung wie Hauptposition jedoch WD 90-119 cm.
Menge: 1,000 St

**6.1.60 Stubben fräsen, wie Vorpos. jedoch WD 120- 149 cm**
wie Pos. 06.01.0010 Ausführung wie Hauptposition jedoch WD 120-149 cm.
Menge: 1,000 St

**6.1.70 Stubben fräsen, wie Vorpos. jedoch WD 150- 179 cm**
wie Pos. 06.01.0010 Ausführung wie Hauptposition jedoch WD 150-179 cm.
Menge: 1,000 St

**6.1.80 Stubben fräsen, wie Vorpos. jedoch WD 180- 209 cm**
wie Pos. 06.01.0010 Ausführung wie Hauptposition jedoch WD 180-209 cm.
Menge: 1,000 St

**6.1.90 Stubben fräsen, wie Vorpos. jedoch WD 210- 239 cm**
wie Pos. 06.01.0010 Ausführung wie Hauptposition jedoch WD 210-239 cm.
Menge: 1,000 St

**6.1.100 Stubben fräsen, wie Vorpos. jedoch WD > 240 cm**
wie Pos. 06.01.0010 Ausführung wie Hauptposition jedoch WD größer 240 cm.
Menge: 1,000 St

#### Titel 6.2 Stubbenfräsen 80 cm tief (bereits gefällter Bäume)

**6.2.10 Stubben fräsen 80 cm tief, WD bis 29 cm**
Wurzelstubben vollständig maschinell ausfräsen auf 80 cm unter Oberkante Gelände.
Durchmesser Wurzelstock (WD) bis 29 cm.

Das ggf. erforderliche Absetzen des Stubbens ist in die Position mit einzukalkulieren.
Menge: 1,000 St

**6.2.20 Stubben fräsen, wie Vorpos. jedoch WD 30-49 cm**
wie Pos. 06.02.0010 Ausführung wie Hauptposition jedoch WD 30-49 cm.
Menge: 1,000 St

**6.2.30 Stubben fräsen, wie Vorpos. jedoch WD 50-69 cm**
wie Pos. 06.02.0010 Ausführung wie Hauptposition jedoch WD 50-69 cm
Menge: 1,000 St

**6.2.40 Stubben fräsen, wie Vorpos. jedoch WD 70- 89 cm**
wie Pos. 06.02.0010 Ausführung wie Hauptposition jedoch WD 70-89 cm
Menge: 1,000 St

**6.2.50 Stubben fräsen, wie Vorpos. jedoch WD 90- 119 cm**
wie Pos. 06.02.0010 Ausführung wie Hauptposition jedoch WD 90-119 cm
Menge: 1,000 St

**6.2.60 Stubben fräsen, wie Vorpos. jedoch WD 120- 149 cm**
wie Pos. 06.02.0010 Ausführung wie Hauptposition jedoch WD 120- 149 cm
Menge: 1,000 St

**6.2.70 Stubben fräsen, wie Vorpos. jedoch WD 150- 179 cm**
wie Pos. 06.02.0010 Ausführung wie Hauptposition jedoch WD 150- 179 cm
Menge: 1,000 St

**6.2.80 Stubben fräsen, wie Vorpos. jedoch WD 180- 209 cm**
wie Pos. 06.02.0010 Ausführung wie Hauptposition jedoch WD 180- 209 cm
Menge: 1,000 St

**6.2.90 Stubben fräsen, wie Vorpos. jedoch WD 210- 239 cm**
wie Pos. 06.02.0010 Ausführung wie Hauptposition jedoch WD 210- 239 cm
Menge: 1,000 St

**6.2.100 Stubben fräsen, wie Vorpos. jedoch WD > 240 cm**
wie Pos. 06.02.0010 Ausführung wie Hauptposition jedoch WD größer 240 cm
Menge: 1,000 St

### Abschnitt 7 Sonstige Maßnahmen

#### Titel 7.1 Baumfremder Bewuchs und Fremdkörper

*Hinweis*
gemäß  ZTV-Baumpflege 2017, Abschnitte 0.2.10 und 3.10

**7.1.10 Baumfremden Bewuchs entfernen, Höhe bis 25 m, bis 10 St pro Baum**
Bewuchs am Baum (z. B. Efeu, Misteln, Waldreben) kann die Entwicklung des Baumes, seinen Erhalt und seine
Kontrolle auf Verkehrssicherheit beeinträchtigen.
Die Entfernung des Bewuchses an Bäumen (aus Kronen und/oder vom Stamm) ist baumschonend vorzunehmen.
bis 10 Stück Bewuchs Entfernungen am Baum, Motorsägen dürfen nicht eingesetzt werden.
Fachgerechte Entsorgung des anfallenden Bewuchses.
Menge: 1,000 St

**7.1.20 Baumfremden Bewuchs entfernen, wie Vorpos. jedoch bis 40 St pro Baum**
wie Pos. 07.01.0010 Ausführung wie Hauptposition jedoch bis 40 Stück Bewuchs Entfernungen.
Menge: 1,000 St

**7.1.30 Fremdkörper entfernen, Höhe bis 25 m**
Entfernung von Fremdkörpern (Draht, Brett, Kabelreste, Seil, angeschraubte Holzsprossen, etc.) aus der Krone
entfernen bzw. vom Stamm lösen und fachgerecht entsorgen, Arbeitshöhe bis 25 m.
Menge: 1,000 St

#### Titel 7.2 Schädlingsbehandlung chemisch- präventiv

*Hinweis*
Für die Schädlingsbehandlung nach Titel 7.02 muss der AN eine Zertifizierung nach DIN EN 16636 als anerkannter Betrieb für Schädlingsbekämpfung vorweisen.

**7.2.10 Schädlingsbehandlung chemisch, präventiv (EPS), Höhe bis 10 m**
chemische Pflanzenschutzmaßnahme bei Gefährdung durch Schaderreger, z.B. Eichenprozessionsspinner nach RS mit AG und in Beachtung der Vorgaben des zuständigen Pflanzenschutzamtes ausführen.
Mit dem Eichenprozessionsspinner befallenen Baum mit geeignetem zugelassenen Pflanzenschutzmittel behandeln durch Applizierung (Spritzverfahren) vom Boden aus. Der gesamte Baum ist zu behandeln.

Kontakt:
Landesamt für Verbraucherschutz, Landwirtschaft und
Flurerneuerung - Pflanzenschutzdienst (Ringstr. 10,
15236 Frankfurt Oder, Tel. 0335-5217622, E-Mail
Poststelle@pflanzenschutzdienst@LVLF.Brandeburg.de)
Menge: 1,000 St

**7.2.20 Schädlingsbehandlung chemisch, präventiv (EPS), Höhe > 10-15 m**
wie Pos. 07.02.0010 Ausführung wie Hauptposition jedoch Baumhöhe 10 -15 m.
Menge: 1,000 St

**7.2.30 Schädlingsbehandlung chemisch, präventiv (EPS), Höhe > 15-20 m**
wie Pos. 07.02.0010 Ausführung wie Hauptposition jedoch Baumhöhe 15 -20 m.
Menge: 1,000 St

**7.2.40 Schädlingsbehandlung chemisch, präventiv (EPS), Höhe > 20-30 m**
wie Pos. 07.02.0010 Ausführung wie Hauptposition jedoch Baumhöhe 20 -30 m.
Menge: 1,000 St

**7.2.50 Schädlingsbehandlung chemisch, präventiv (Splintkäfer, Holzbohrer), Höhe bis 10 m**
chemische Pflanzenschutzmaßnahme bei Gefährdung durch Schaderreger nach RS mit AG und in Beachtung der
Vorgaben des zuständigen Pflanzenschutzamtes ausführen. Mit dem Splintkäfer, Holzboher etc. befallenen Baum mit geeignetem zugelassenen Pflanzenschutzmittel behandeln durch Spritzbehandlung vom Boden aus.

Kontakt:
Landesamt für Verbraucherschutz, Landwirtschaft und
Flurerneuerung - Pflanzenschutzdienst (Ringstr. 10,
15236 Frankfurt Oder, Tel. 0335-5217622, E-Mail
Poststelle@pflanzenschutzdienst@LVLF.Brandeburg.de)
Menge: 1,000 St

#### Titel 7.3 Schädlingsbekämpfung mechanisch

**7.3.10 Schädlingsbehandlung mechanisch (EPS), Höhe bis10 m**
Absaugen von Gespinstnestern, Raupen inkl. der Gifthaaare des Eichenprozessionsspinners unter
Verwendung von entsprechender zugelassener SchutzbekleidungZ-ausrüstung (Schutzanzug, Hand-,
Gesichts- und Atemschutz). Fachgerechte Entsorgung der Schutzbekleidung und Gespinstnester.
Menge: 1,000 St

**7.3.20 Schädlingsbehandlung mechanisch (EPS), Höhe > 10-15 m**
wie Pos. 07.03.0010 Ausführung wie Hauptposition jedoch Baumhöhe 10 -15 m.
Menge: 1,000 St

**7.3.30 Schädlingsbehandlung mechanisch (EPS), Höhe > 15-20 m**
wie Pos. 07.03.0010 Ausführung wie Hauptposition jedoch Baumhöhe 15 -20 m.
Menge: 1,000 St

**7.3.40 Schädlingsbehandlung mechanisch (EPS), Höhe > 20-30 m**
wie Pos. 07.03.0010 Ausführung wie Hauptposition jedoch Baumhöhe 20 -30 m.
Menge: 1,000 St

**7.3.50 Schädlingsbehandlung mechanisch (EPS), Einzelnest absaugen**
Ausführung wie Hauptpos., jedoch nur bei geringfügigem Befall.

Abrechnung erfolgt pro entferntem Einzelnest.
Menge: 1,000 St

### Abschnitt 8 Stundenlohnarbeiten

#### Titel 8.1 Stundenlohnarbeiten zum Nachweis auf Weisung des AG

**8.1.10 Facharbeiter Stunde**
Stundenlohnarbeiten durch Facharbeiter auf Anforderung
des AG ausführen. Der Verrechnungssatz für die
jeweilige
Arbeitskraft umfasst sämtliche Aufwendungen insbes. den
tatsächl. Lohn einschl. vermögenswirksamer Leistungen
mit den Zuschlägen für Gemeinkosten,
Sozialkassenbeiträge, Winterbaumlage und dsgl. sowie
Lohn
und Gehaltsnebenkosten und Zuschläge für Überstunden
sind einzurechnen. Zuschläge für Nacht-, Sonntags- und
Feiertagsarbeiten werden gesondert vergütet.
Menge: 1,000 h

#### Titel 8.2 Machinenstunden

**8.2.10 Mobil Bagger, 0,40 bis 1,00 m 3**
Für evtl, erforderliche Arbeiten, die nicht im LV
erfasst sind
sowie gegen Nachweis und auf Anordnung des AG zur
Ausführung kommen, werden wie folgt berechnet:
Sämtliche Aufwendungen für das jeweilige Arbeitsgerät,
Stundensatz für das Gerät, einschl. Vorhaltekosten
(Abschreibung und Verzinsung), die Betriebskosten
(Betriebs- und Wartungsstoffe, Reparaturkosten), die
Lohnkosten für das Bedienpersonal, Überstundenzuschläge
sind einzurechnen.

Sundenlohnarbeiten für Bagger 0,40 bis 1,00 m3
Menge: 1,000 h

**8.2.20 LKW-Kipper, ca. 12 t Nutzlast**
Maschinenstunden für LKW-Kipper, ca. 12 t Nutzlast,
sonst wie Hauptpos.
Menge: 1,000 h

**8.2.30 Hubsteiger bis 20 m**
Maschinenstunden für Hubsteiger mit Bediener, sonst wie
Hauptpos.
Menge: 1,000 h

**8.2.40 Hubsteiger bis 30 m**
Maschinenstunden für Hubsteiger mit Bediener, sonst wie
Hauptpos.
Menge: 1,000 h

**8.2.50 Häcksler**
Maschinenstunden für Häcksler mit Bediener, sonst wie
Hauptpos.
Menge: 1,000 h

**8.2.60 Stubbenfräse**
Maschinenstunden für Stubbenfräse mit Bediener, sonst
wie
Hauptpos.
Menge: 1,000 h

**8.2.70 Motorsäge mit Bedienung**
Motorsäge mit Bediener,

sonst wie Hauptpos.
Menge: 1,000 h

**8.2.80 Seilkletterer mit SKT Ausrüstung**
Menge: 1,000 h
